# Juego de separadores para caja de empotrar Meet, referencia 14591 de Fermax - de Fermax

- Propiedad del archivo: CONSTRUNARIO
- Formato: FIEBDC-3/2012
- Programa: Construnario Versión 3.51
- Fecha de los precios: 08/01/2024
- Divisa: EUR

**FMX14591** u Juego de separadores para caja de empotrar Meet, referencia 14591 de Fermax - de Fermax
Precio: 5.00
Juego de separadores para caja de empotrar Meet, referencia 14591 de Fermax Tecnología: MEET Peso: 0,039 kg Medidas del producto embalado: 4,2x4,2x0,6 cm Necesarios para montaje de una placa MEET (DIGITAL o MARINE) y su correspondiente PLACA DIRECTORIO, cuando estas se montan empotradas. Consta de 2 piezas que se atornillan en la parte superior e inferior de las cajas de empotrar, antes de colocar el conjunto en la pared, y asegura la necesaria distancia de 14 mm entre ellas Incluye tornillos. Código EAN: 8424299145914
