# Decoder relés, referencia 1616 de Fermax. 10 salidas - de Fermax

- Propiedad del archivo: CONSTRUNARIO
- Formato: FIEBDC-3/2012
- Programa: Construnario Versión 3.51
- Fecha de los precios: 09/01/2024
- Divisa: EUR

**FMX1616** u Decoder relés, referencia 1616 de Fermax. 10 salidas - de Fermax
Precio: 246.00
Decoder relés, referencia 1616 de Fermax. 10 salidas Alimentación De 7 a 24 V CC Conectividad Conexiones Modbus RS-485 atornilladas 10 salidas de relé COM/NA/NC Operativo 10 salidas de relé NA/NC 24 V/10 A Comunicación de protocolo TCP Modbus Vigilante incorporado LED de autocomprobación Entorno Temperatura de funcionamiento De -40 ºC a +55 ºC Humedad relativa 10-95 % Consumo en reposo 0,28 W activo 5,46 W Tecnología: MEET Peso: 0,321 kg Medidas del producto embalado: 6,3x17,7x9,5 cm El descodificador de relés de 10 salidas Lynx, que funciona con el protocolo Modbus estándar y conjuntamente con el descodificador maestro de relés IP, hace que la red Lynx sea totalmente integrable con sistemas que requieren entradas de contacto seco. Actúa como un módulo esclavo y a solicitud del módulo maestro IP maneja 10 contactos secos por cada unidad. CARACTERÍSTICAS Y FUNCIONES El descodificador de relés de 10 salidas de Fermax es el complemento perfecto para su unidad maestra IP y para la gestión de contactos secos. Hasta 32 módulos esclavos pueden adjuntarse a cada módulo maestro IP. - Control de ascensor: El descodificador de relés de 10 salidas genera las activaciones de contactos secos necesarias para el sistema de control de ascensor. Cada una de sus salidas de relé NA/NC puede asignarse a un piso, lo que supone un máximo de 320 pisos por cada módulo maestro IP. Las instrucciones del descodificador maestro IP se transmiten a través del protocolo Modbus utilizando 2 buses de cables como medio físico. - Apertura de puerta segura: El descodificador de relés de 10 salidas, combinado con su descodificador de relés IP de la unidad maestra, permite al sistema Lynx activar la apertura de la puerta desde módulos de relés ubicuos en lugar de relés de paneles. Esta característica especial antivandálica refuerza el sistema y hace que Lynx vaya un paso por delante en el compromiso con la seguridad de Fermax. - Funciones adicionales: Cualquier característica especial de la zona residencial que pueda controlarse mediante un contacto seco puede gestionarse mediante los módulos de relés Lynx. Bajo la dirección de Lynx estos 10 relés pueden aplicarse según se desee para el control automatizado de la instalación. Código EAN: 8424299016160
