# Conversor USB A RS-485, referencia 24661 de Fermax - de Fermax

- Propiedad del archivo: CONSTRUNARIO
- Formato: FIEBDC-3/2012
- Programa: Construnario Versión 3.51
- Fecha de los precios: 08/01/2024
- Divisa: EUR

**FMX24661** u Conversor USB A RS-485, referencia 24661 de Fermax - de Fermax
Precio: 175.00
Interfaz que permite la conexión local entre el PC (puerto USB) y la instalación, pudiendo de esta forma configurar, controlar y gestionar las instalaciones. Empleado para mantenimiento de instalaciones que no tengan el PC permanentemente conectado, como herramienta de instalador. ESPECIFICACIONES TÉCNICAS Conexión a PC: USB (cable USB incluido).Conexión a instalación: RS-485 a través de conector molex o par trenzado (máx 1000 metros) Código EAN: 8424299246611
