# Abrepuertas estándar 540ND-S MAX, referencia 28341 de Fermax - de Fermax

- Propiedad del archivo: CONSTRUNARIO
- Formato: FIEBDC-3/2012
- Programa: Construnario Versión 3.51
- Fecha de los precios: 08/01/2024
- Divisa: EUR

**FMX28341** u Abrepuertas estándar 540ND-S MAX, referencia 28341 de Fermax - de Fermax
Precio: 28.00
Empotrar. El abrepuertas eléctrico de empotrar es un dispositivo que se instala en el marco de la puerta para controlar su apertura desde un lugar remoto mediante un dispositivo eléctrico. En una instalación de portero electrónico es posible activar el abrepuertas de la entrada al edificio y permitir el acceso de la visita desde el teléfono o monitor de la vivienda al presionar el botón ´llave´ de abrepuertas. Un abrepuertas de empotrar está compuesto por un mecanismo eléctrico y una armadura. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO N_NORMAL 12Vac: • N (Funcionamiento Normal y activación a 12 Vac): el abrepuertas se desbloquea durante el tiempo que se le aplica una tensión de 12 Vac. D DESBLOQUEO El abrepuertas incluye una palanca de desbloqueo manual, que inhibe su funcionamiento, permitiendo el acceso libre. MAX PESTILLO AJUSTABLE: El abrepuertas incluye un pestillo ajustable, permitiendo un ajuste exacto entre el pestillo y el resbalón de la cerradura, con un margen de 4mm. Permite que la hoja de la puerta no presione el pestillo del abrepuertas. Armadura de empotrar Tipo S. Para puertas de paso. Embellecedor metálico gris tipo S que unido a un mecanismo eléctrico forma un abrepuertas de empotrar. Dimensiones: 25(H)x160(V) mm. ESPECIFICACIONES TÉCNICAS Peso: 0,2441 kg Peso: 0,2441 kg Medidas del producto embalado: 3,4x16,3x2,7 cm EAN 13: 8424299283418 Código EAN: 8424299283418
