# Temporizador, referencia 29001 de Fermax - de Fermax

- Propiedad del archivo: CONSTRUNARIO
- Formato: FIEBDC-3/2012
- Programa: Construnario Versión 3.51
- Fecha de los precios: 08/01/2024
- Divisa: EUR

**FMX29001** u Temporizador, referencia 29001 de Fermax - de Fermax
Precio: 92.00
El temporizador dispone de las siguientes conexiones y controles: - Relé libre de potencial para la activación del dispositivo externo (C, No, Nc). - Potenciómetros para ajustar el tiempo de activación: potenciómetro de ajuste de minutos (P1) y potenciómetro de ajuste de segundos (P2). - Conexión de pulsador de Activación temporizada (S, -): activa el relé del temporizador durante el tiempo programado. - Conexión de pulsador para Reset (R,-): Permite desactivar el temporizador antes de finalizar el tiempo programado. - Conexión de pulsador para activación directa (Ab, -): activa el relé del temporizador durante la pulsación del pulsador aquí conectado. - Conexión para activación por llamada (I1, I2): permite conectar el hilo de llamada y negativo procedente de la placa de calle (instalaciones 4+N) y activar el temporizador al realizarse una llamada. Necesario para activar, durante un tiempo regulable (temporizado), un dispositivo externo (luz de cortesía, segunda puerta, etc) desde el botón correspondiente (botón adicional) situado en el teléfono o monitor. De reducido tamaño permiten su instalación en registros eléctricos. Se pueden empotrar en cajas estándar de 10x10 cm. Disponen de tiras adhesivas para su fijación, o bien, se pueden atornillar directamente a la pared. ESPECIFICACIONES TÉCNICAS - Alimentación: 9~14 Vac ;11~18 Vdc - Consumo: Con alimentación a 12 Vdc: 20 mA reposo, 50 mA activo. Con alimentación a 12 Vac: 50 mA reposo, 110 mA activo. - Valores máximos de salida: Potencia (carga resistiva): 1250VA o 150W Tensión (carga resistiva): 125 Vdc, 380 Vac. - Temperatura máxima: 0~+65ºC - Temporización: P1: de 0 a 6 minutos aproximadamente. P2: de 1 a 60 segundos aproximadamente. - Activación por llamada: Llamada electrónica: 4Vpp~18Vpp. Llamada alterna: 4Vac~12Vac. Alimentación: 9 -14 Vac 11 -18 Vdc Consumo: - Con alimentación 12 Vdc * Reposo: 20 mA. * Activo 50 mA. - Con alimentación 12 Vac: * Reposo: 50 mA. * Activo: 110 mA. Valores máximos en la salida: - Potencia (carga resistiva): 1250VA o 150W. - Tensión (carga resistiva): 125 Vdc, 380 Vac. Temporización / Timing: * P1: de 0 a 6 minutos aprox. . * P2: de 0 a 60 segundos aprox. I1-I2: Activación por llamada: - Llamada electrónica: 4 Vpp - 18 Vpp. - Llamada alterna: 4 Vac - 12 Vac Dimensiones: 62x85x20 mm ( (alto-ancho-profundo). Peso: 0,048 kg Medidas del producto embalado: 9x6,5x2,5 cm EAN 13: 8424299290010 Código EAN: 8424299290010
