# Mecanismo modelo 410 a máx. referencia 2902 de Fermax - de Fermax

- Propiedad del archivo: CONSTRUNARIO
- Formato: FIEBDC-3/2012
- Programa: Construnario Versión 3.51
- Fecha de los precios: 08/01/2024
- Divisa: EUR

**FMX2902** u Mecanismo modelo 410 a máx. referencia 2902 de Fermax - de Fermax
Precio: 34.00
Mecanismo serie 410 (Perfil Europeo), funcionamiento automático 12Vca, sin palanca de desbloqueo manual y con pestillo ajustable radial. Para perfiles estrechos de aluminio y PVC. Simétrico. Reversible (DIN Derecha o DIN Izquierda). Mecanismo eléctrico serie 410, cuyas dimensiones son: 67(V)x16,4(H)mmx28(P)mm. Recomendable para marcos de perfil Europeo de aluminio o PVC. Mecanismo con frontal de 16,4mm. Incluye pestillo RADIAL que permite girar el pestillo sobre su propio eje sin tener que efectuar corte lateral en el marco de la puerta, lo que no es posible en abrepuertas con pestillo tradicional. Su versión estandar ofrece pestillo ajustable MAX, que permite el ajuste entre el pestillo y el resbalón de 1mm, en el proceso de instalación. Se recomienda su instalación de empotrar con la armadura corta P22 ref. 2894 de anchura especial de 22mm o para puertas con entrada de cerrojo la armadura larga L22 REF. 2892, también de 22mm de ancho. Código EAN: 8424299029023
