# Abrepuertas , referencia 29670 de Fermax. 300N-512-S CTC - de Fermax

- Propiedad del archivo: CONSTRUNARIO
- Formato: FIEBDC-3/2012
- Programa: Construnario Versión 3.51
- Fecha de los precios: 08/01/2024
- Divisa: EUR

**FMX29670** u Abrepuertas , referencia 29670 de Fermax. 300N-512-S CTC - de Fermax
Precio: 67.00
Empotrar. El abrepuertas eléctrico de empotrar es un dispositivo que se instala en el marco de la puerta para controlar su apertura desde un lugar remoto mediante un dispositivo eléctrico. En una instalación de portero electrónico es posible activar el abrepuertas de la entrada al edificio y permitir el acceso de la visita desde el teléfono o monitor de la vivienda al presionar el botón ´llave´ de abrepuertas. Un abrepuertas de empotrar está compuesto por un mecanismo eléctrico y una armadura. CTC Este abrepuertas está compuesto por un mecanismo eléctrico serie 300 con CTC, cuyas dimensiones son: 113(V)x20(H)mmx28(P)mm Esta versión permite diversidad de aplicaciones gracias a su microconmutador C/No/Nc de alta fiabilidad con contactos de oro. La intensidad máxima del contacto es de 2A-230Vac. Permitiendo saber si la puerta se encuentra abierta o cerrada. Imprescindible en instalaciones de seguridad y alarmas de bancos, laboratorios o joyerías y en todos aquellos establecimientos que requieran la apertura de una puerta con bloqueo automático de otra y viceversa. Ver ejemplo de instalación en página 67 del CATÁLOGO DE ABREPUERTAS 2014. Este modelo no permite versión MAX Reversible (DIN Derecha o DIN Izquierda). Permite la apertura tanto a derechas como a izquierdas. No simétrico. Permite cambiar de mano pero teniendo en cuenta que el cuerpo no guarda simetría con el cambio de DIN DERECHA a DIN IZQUIERDA. NORMATIVA DIN La NORMATIVA DIN establece el sentido de apertura de la puerta y denomina el tipo de abrepuertas instalado. Observando la puerta desde el lado en el que las bisagras son visibles: -Si las bisagras están a la izquiera del observador, se trata de un abrepuertas DIN Izquierda. -Si las bisagras están a la derecha del observador, se trata de un abrepuertas DIN Derecha. Hay varios tipos de mecanismos de abrepuertas, depende del TIPO DE FUNCIONAMIENTO que se necesite. TIPO N-512_INVERTIDO A 12Vdc: • N-512(funcionamiento Invertido y activación a 12 Vdc): el abrepuertas se desbloquea automáticamente en el momento en que se le deja de alimentar a 12 Vdc. Armadura de empotrar Tipo S. Para puertas de paso. Embellecedor metálico gris tipo S que unido a un mecanismo eléctrico forma un abrepuertas de empotrar. Dimensiones: 25(H)x160(V) mm. Código EAN: 8424299296708
