# Electromagnético superficie 300 Kg, referencia 30521 de Fermax - de Fermax

- Propiedad del archivo: CONSTRUNARIO
- Formato: FIEBDC-3/2012
- Programa: Construnario Versión 3.51
- Fecha de los precios: 08/01/2024
- Divisa: EUR

**FMX30521** u Electromagnético superficie 300 Kg, referencia 30521 de Fermax - de Fermax
Precio: 160.00
Electromagnético superficie 300 Kg, referencia 30521 de Fermax Retención: 280 Kg Alimentación: 12/24 Vdc Consumo corriente: 500/250 mA ESPECIFICACIONES INSTALACIÓN Instalación: Superficie Led: Sí Monitorización: Sí Temporización: 0-3-6-9 s. Contacto magnético integrado para el control del estado de la puerta. DIMENSIONES Ventosa: 55 mm (alto) x 250 mm (ancho) x 27 mm (profundo) Contra placa: 43.5 mm (alto) x 158 mm (ancho) x 11.5 mm (profundo) Tecnología: GENERICA Peso: 1,795 kg Medidas del producto embalado: 4,5x28x9,5 cm • Permite cerrar una puerta sin cerradura tradicional. Se emplea también para retener las puertas abiertas por razones de seguridad. • El abrepuertas electromagnético libera la puerta cuando ya no se encuentra alimentada (funcionamiento invertido). • Incluye kit de montaje y folletos de instalación. • Se puede alimentar tanto a 12 Vdc como a 24 Vdc. • Cuando no hay espacio en el marco de la puerta para fijar el abrepuertas o no se desea agujerearlo, se puede montar sobre la pared con escuadras. Código EAN: 8424299305219
