# Placa serie Marine Elite NO PE/VP, referencia 31723 de Fermax - de Fermax

- Propiedad del archivo: CONSTRUNARIO
- Formato: FIEBDC-3/2012
- Programa: Construnario Versión 3.51
- Fecha de los precios: 08/01/2024
- Divisa: EUR

**FMX31723** u Placa serie Marine Elite NO PE/VP, referencia 31723 de Fermax - de Fermax
Placa serie Marine Elite NO PE/VP, referencia 31723 de Fermax IP54 IK09 Tecnología: NO PE/VP Peso: 2,028 kg Medidas del producto embalado: 25,5x16,5x8 cm Precio a consultar Código EAN: 8424299317236
