# Placa serie Marine Elite Meet, referencia 31729 de Fermax - de Fermax

- Propiedad del archivo: CONSTRUNARIO
- Formato: FIEBDC-3/2012
- Programa: Construnario Versión 3.51
- Fecha de los precios: 08/01/2024
- Divisa: EUR

**FMX31729** u Placa serie Marine Elite Meet, referencia 31729 de Fermax - de Fermax
Placa serie Marine Elite Meet, referencia 31729 de Fermax Tecnología: MEET Peso: 2,028 kg Medidas del producto embalado: 25,5x16,5x8 cm Precio a consultar Código EAN: 8424299317298
