# Relé básico Duox Plus, referencia 3233 de Fermax - de Fermax

- Propiedad del archivo: CONSTRUNARIO
- Formato: FIEBDC-3/2012
- Programa: Construnario Versión 3.51
- Fecha de los precios: 08/01/2024
- Divisa: EUR

**FMX3233** u Relé básico Duox Plus, referencia 3233 de Fermax - de Fermax
Precio: 64.00
Funciones básicas. Activa una función adicional desde F1 o F2 de los terminales DUOX PLUS, sin cableado adicional. El relé se puede activar también por la llamada o con la activación del abrepuertas. Se puede conectar en cualquier punto del bus. Código EAN: 8424299032337
