# Programador Duox Plus, referencia 3254 de Fermax - de Fermax

- Propiedad del archivo: CONSTRUNARIO
- Formato: FIEBDC-3/2012
- Programa: Construnario Versión 3.51
- Fecha de los precios: 09/01/2024
- Divisa: EUR

**FMX3254** u Programador Duox Plus, referencia 3254 de Fermax - de Fermax
Precio: 389.00
Se utiliza para programar una dirección (001-999) en el relé avanzado DUOX PLUS ref. 3267 realizando la conexión al mismo a través del conector telefónico del relé. Código EAN: 8424299032542
