# Kit Memokey City Classics, referencia 3600 de Fermax - de Fermax

- Propiedad del archivo: CONSTRUNARIO
- Formato: FIEBDC-3/2012
- Programa: Construnario Versión 3.51
- Fecha de los precios: 08/01/2024
- Divisa: EUR

**FMX3600** u Kit Memokey City Classics, referencia 3600 de Fermax - de Fermax
Precio: 305.00
Un sistema de control de accesos tiene la función de restringir, controlar y permitir la entrada a una zona o área restringida (garaje, oficinas, despacho almacén etc.). para ello se instala en la entrada o salida un lector que puede ser de varios tipos: * Proximidad: Línea Private * Keypad: Línea Memokey. Es posible combinar un sistema de control de accesos con la función de portero electrónico o videoportero. Sistema de acceso mediante teclado. Al marcar un código de 4, 5 ó 6 dígitos se acciona el abrepuertas. Se puede programar el sistema con hasta 100 códigos distintos: uno por cada usuario y para activar otro dispositivo como una alarma, una segunda puerta, etc. Completo.
Incluye: placa con teclado, caja de empotrar y alimentador.
