# Memokey City Classic, referencia 3610 de Fermax - de Fermax

- Propiedad del archivo: CONSTRUNARIO
- Formato: FIEBDC-3/2012
- Programa: Construnario Versión 3.51
- Fecha de los precios: 08/01/2024
- Divisa: EUR

**FMX3610** u Memokey City Classic, referencia 3610 de Fermax - de Fermax
Precio: 257.00
Teclado tipo telefónico que permite la apertura de la puerta al introducir un código de hasta 6 dígitos previamente programado. Sistema de control de acceso autónomo. Para instalaciones en las que se requiere un control de acceso sencillo, sin registro de incidencias, para complementar al portero electrónico y permitir el acceso al edificio a los vecinos, por ejemplo: despachos, pequeñas oficinas, garajes. Color aluminio. CityLine Classic es la línea de placas de calle de "perfíl contínuo" para edificios. Las PLACAS están fabricadas en aluminio anodizado, de gran resistencia a la intemperie y a cambios climáticos. Destaca el diseño de la placa por su perfil curvo-convexo.Una junta de estanqueidad de caucho celular que se incluye, asegura un perfecto acople de la placa a la pared, para evitar filtraciones de agua. Es posible combinar dos o más placas, siempre que sean de la misma serie. Para acoplarlas perfectamente se debe utilizar un juego de separadores cada dos placas que se instalan entre sus cajas de empotrar. Código EAN: 8424299036106
