# Placa modelo CityLine, referencia 40708 de Fermax. Serie 1. 1 pulsador - de Fermax

- Propiedad del archivo: CONSTRUNARIO
- Formato: FIEBDC-3/2012
- Programa: Construnario Versión 3.51
- Fecha de los precios: 08/01/2024
- Divisa: EUR

**FMX40708** u Placa modelo CityLine, referencia 40708 de Fermax. Serie 1. 1 pulsador - de Fermax
Precio: 238.00
Placa modelo CityLine, referencia 40708 de Fermax. Serie 1. 1 pulsador Consumo Leds iluminación: 3,5 mA por tarjetero. Video: - Sensor: 1/3" color CMOS. - Píxeles efectivos>, 340K. (la cámara captura 720x480) - Iluminación externa mínima: 0 lux. Como tiene LEDs, no se requiere iluminación adicional. - S/N >,45dB. - Velocidad de cuadro 25 fps. - Resolución>, 368x288 píxeles. - Códec de video: H264 Highline Profile - Auto iris. - Auto BLC. - Ángulo de visión 100º horizontal, 80º vertical. - Corrección del ojo de pez. - Visión nocturna en color a través de leds blancos. - Zoom digital Pan &, Tilt. Placa de la Serie 1. - Medidas placa: 130x128 mm (ancho-alto). - Medidas caja empotrar: 115x114x45 mm (ancho-alto-profundo). - Medidas caja superficie: 130x128x33 mm (ancho-alto-profundo). Alimentación: 18-24 Vdc Consumo: - en reposo: 240 mA. - audio activo: 560 mA. IPK-437 Potencia audio sentido vivienda-calle: 2W Potencia audio sentido calle-vivienda: 0,15W Volumen regulable en ambos sentidos Temperatura funcionamiento: -25 a 70 ºC Peso: 0,604846 kg Medidas del producto embalado: 7x15x14 cm EAN 13: 8424299407081 Instaladas en los accesos al edificio, permiten la comunicación con las viviendas, la apertura de la puerta, llamada a conserje, etc.. Placa CityLine. Cityline es la línea de placas de calle de "perfíl contínuo" para edificios. Este modelo de placa es más robusto y de mayor calidad estética y funcional. El diseño integra, en su versión de videoportero, las funciones de audio y video en un mismo módulo. Se caracteriza por su perfil curvo-convexo manteniendo las mismas características de su predecesora la City Classic. Existe una compatibilidad total entre ambos modelos, asegurando su sustitución y reposición inmediatas. Está fabricada en aluminio anodizado, de gran resistencia a la intemperie y a cambios climáticos (IP43 IK07). Incorpora nuevos materiales como el zamak cromado en testas y pulsadores. El frontal del amplificador es de aluminio y el interior está protegido por una rejilla de acero inoxidable. Incorpora cámara COLOR GRAN ANGULAR con iluminación integrada y sistema de regulación para el enfoque de la cámara. El ajuste de la imagen de la cámara se puede realizar de diferentes formas: - Por medio de la configuración asistida por voz que incluye el propio módulo amplificador. - Conectando temporalmente un teclado (ref. 7439). - Por medio del Programador DUOX conectado localmente. Las placas Cityline no incluyen la caja de empotrar o superficie. Ésta debe solicitarse aparte. Es posible combinar dos o más placas, siempre que sean de la misma serie. Para acoplarlas perfectamente se debe utilizar un juego de separadores cada dos placas que se instalan entre sus cajas de empotrar. Color aluminio. Pulsadores de Llamada de zamak inyectado con acabado cromado, en línea con el perfil curvo de la placa. Estanco para exteriores. Dotados de contactos especiales con baño de oro que les proporcionan mayor durabilidad. La pulsación del botón de llamada es confirmada mediante un testigo acústico que emite el amplificador. Los pulsadores incluyen un tarjetero de policarbonato (acceso frontal), para alojar una etiqueta con el nombre del propietario de la vivienda y el número de puerta. Iluminación integrada que permite visualizar los tarjeteros, aún en la más completa oscuridad. Sistema: DUOX PLUS (2 hilos digital) Código EAN: 8424299407081
