# Placa serie Marine, referencia 44438 de Fermax. ST1 CP101 DUOX PLUS. Negro - de Fermax

- Propiedad del archivo: CONSTRUNARIO
- Formato: FIEBDC-3/2012
- Programa: Construnario Versión 3.51
- Fecha de los precios: 09/01/2024
- Divisa: EUR

**FMX44438** u Placa serie Marine, referencia 44438 de Fermax. ST1 CP101 DUOX PLUS. Negro - de Fermax
Precio: 498.00
Placa serie Marine, referencia 44438 de Fermax. ST1 CP101 DUOX PLUS. Negro Consumo Leds iluminación: 3,5 mA por tarjetero. Video: - Sensor: 1/3" color CMOS. - Píxeles efectivos> 340K. (la cámara captura 720x576) - Iluminación externa mínima: 0 lux. Como tiene LEDs, no se requiere iluminación adicional. - S/N >45dB. - Velocidad de cuadro 25 fps. - Resolución enviada por el bus> 368x288 píxeles. - Códec de video: H264 Highline Profile - Auto iris. - Auto BLC. - Ángulo de visión 100º horizontal, 80º vertical. - Corrección del ojo de pez. - Visión nocturna en color a través de leds blancos. - Zoom digital Pan & Tilt. Placa de la Serie ST1. - Medidas placa: 150x180 mm (ancho-alto). - Medidas caja empotrar: 130x160x55 mm (ancho-alto-profundo). - Medidas caja superficie: 154x184x95 mm (ancho-alto-profundo). - Medidas visera: 154x184x40 mm (ancho-alto-profundo). Alimentación: 18-24 Vcc Consumo: - en reposo: 240 mA. - audio activo: 560 mA. IP54 IK09 Potencia audio sentido vivienda-calle: 2W Potencia audio sentido calle-vivienda: 0,15W Volumen regulable en ambos sentidos Temperatura funcionamiento: -25 a 70 ºC Tecnología: DUOX Peso: 1,178 kg Medidas del producto embalado: 21x15,8x7,8 cm Instaladas en los accesos al edificio, permiten la comunicación con las viviendas, la apertura de la puerta, llamada a conserje, etc. Incorpora cámara COLOR GRAN ANGULAR con iluminación integrada y sistema de regulación para el enfoque de la cámara. El ajuste de la imagen de la cámara se puede realizar de diferentes formas: - Por medio de la configuración asistida por voz que incluye el propio módulo amplificador. - Conectando temporalmente un teclado (ref. 7439). - Por medio del Programador DUOX conectado localmente. Placa Marine. MARINE es la placa antivandálica de Fermax IP54 IK09. Está fabricada en acero inoxidable de 2,5mm de espesor. Tipo de acero AISI 316L. Marine es la elección perfecta para instalar en aquellos lugares de condiciones climáticas extremas o en ambientes peligrosos, los climas húmedos o corrosivos. Las placas Marine no incluyen la caja de empotrar o superficie. Ésta debe solicitarse aparte. Las placas de superficie incluyen visera de protección. Es posible combinar dos o más placas, siempre que sean de la misma serie. Para acoplarlas perfectamente se debe utilizar un juego de separadores cada dos placas que se instalan entre sus cajas de empotrar. Color negro RAL 9005 Los Pulsadores de llamada antivandálicos, fabricados en acero inoxidable y con sistema antibloqueo, resisten cualquier impacto. Los pulsadores incluyen un tarjetero para alojar una etiqueta con el nombre del propietario de la vivienda y el número de puerta. La pulsación del botón de llamada es confirmada mediante un testigo acústico que emite el amplificador. Sistema: DUOX PLUS (2 hilos digital) Código EAN: 8424299444383
