# Tarjeta de proximidad EV2 Desfire, referencia 4531 de Fermax - de Fermax

- Propiedad del archivo: CONSTRUNARIO
- Formato: FIEBDC-3/2012
- Programa: Construnario Versión 3.51
- Fecha de los precios: 08/01/2024
- Divisa: EUR

**FMX4531** u Tarjeta de proximidad EV2 Desfire, referencia 4531 de Fermax - de Fermax
Precio: 4.00
Tarjeta de proximidad EV2 Desfire, referencia 4531 de Fermax 2K Memory Tecnología: NO PE/VP Peso: 0,005 kg Medidas del producto embalado: 0,1x8,5x5,5 cm Tarjeta proximidad MIFARE DESFIRE EV2 a 13,56Mhz de 1K. Dispositivo de identificación del usuario. Cada dispositivo lleva marcado el identificador para darlo de alta en el sistema manualmente. No requiere mantenimiento ni baterías. SOLO COMPATIBLE CON LECTORES FERMAX DESFIRE Código EAN: 8424299045313
