# Llavero de proximidad EV2 Desfire, referencia 4532 de Fermax - de Fermax

- Propiedad del archivo: CONSTRUNARIO
- Formato: FIEBDC-3/2012
- Programa: Construnario Versión 3.51
- Fecha de los precios: 08/01/2024
- Divisa: EUR

**FMX4532** u Llavero de proximidad EV2 Desfire, referencia 4532 de Fermax - de Fermax
Precio: 8.00
Llavero de proximidad EV2 Desfire, referencia 4532 de Fermax 2K MEMORY Tecnología: NO PE/VP Peso: 0,004 kg Medidas del producto embalado: 0,4x4x3,2 cm Llavero proximidad MIFARE DESFIRE EV2 a 13,56Mhz de 2K. Dispositivo de identificación del usuario. Cada dispositivo lleva marcado el identificador para darlo de alta en el sistema manualmente. No requiere mantenimiento ni baterías. SOLO COMPATIBLE CON LECTORES FERMAX DESFIRE Código EAN: 8424299045320
