# Visera placa Marne ST3+, referencia 4655 de Fermax - de Fermax

- Propiedad del archivo: CONSTRUNARIO
- Formato: FIEBDC-3/2012
- Programa: Construnario Versión 3.51
- Fecha de los precios: 09/01/2024
- Divisa: EUR

**FMX4655** u Visera placa Marne ST3+, referencia 4655 de Fermax - de Fermax
Precio: 287.00
De gran utilidad para proteger la placa exterior, cuando por su ubicación puede ser afectada por agentes externos como lluvia, nieve, etc. Es aconsejable sellar la visera a la pared con silicona por la parte superior y laterales como protección adicional. Sólo para cajas de empotrar. La profundidad es de 40mm., y su diseño se integra perfectamente con la estética de la placa. Disponibles en todas las series. Seleccionar la visera de la serie necesaria según el caso, (visera para 1 placa). Código EAN: 8424299046556
