# Placa kit vídeo CityLine, referencia 48505 de Fermax. 1 línea, color VDS - de Fermax

- Propiedad del archivo: CONSTRUNARIO
- Formato: FIEBDC-3/2012
- Programa: Construnario Versión 3.51
- Fecha de los precios: 08/01/2024
- Divisa: EUR

**FMX48505** u Placa kit vídeo CityLine, referencia 48505 de Fermax. 1 línea, color VDS - de Fermax
Precio: 347.00
Nueva placa CityLine. Cityline es la línea de placas de calle de "perfil continuo" para edificios. Este nuevo modelo de placa es más robusto, más lujoso y de mayor calidad estética y funcional. El nuevo diseño integra, en su versión de videoportero, las funciones de audio y video en un mismo módulo. Se caracteriza por su perfil curvo-convexo manteniendo las mismas características de su predecesora. Existe una compatibilidad total entre ambos modelos, asegurando su sustitución y reposición inmediatas. Están fabricadas en aluminio anodizado, de gran resistencia a la intemperie y a cambios climáticos. Incorpora nuevos materiales como el zamak cromado en testas y pulsadores Instaladas en los accesos al edificio, permiten la comunicación con las viviendas, la apertura de la puerta, llamada a conserje, etc.. Incorpora cámara COLOR con iluminación integrada y sistema de regulación pan&tilt para ajustar el objetivo de la cámara. Color aluminio. Pulsadores de Llamada de zamak inyectado con acabado cromado, en línea con el perfil curvo de la placa. Estanco para exteriores. Dotados de contactos especiales con baño de oro que les proporcionan mayor durabilidad. La pulsación del botón de llamada es confirmada mediante un testigo acústico que emite el amplificador. Los pulsadores incluyen un tarjetero de policarbonato (acceso frontal), para alojar una etiqueta con el nombre del propietario de la vivienda y el número de puerta. Iluminación integrada que permite visualizar los tarjeteros, aún en la más completa oscuridad. Sistema VDS: Sistema de portero y videoportero de instalación simplificada, que no emplea hilos de llamada por vivienda. La llamada se efectúa mediante la transmisión de un código de llamada digital generado por el amplificador VDS. - En obra nueva, la instalación puede realizarse con el siguiente tipo de cableado: UTP CAT5 / 5 Hilos / 3 hilos + Coaxial (video). Permite gestionar edificios de hasta 199 viviendas, 2 accesos de entrada y central de conserjería. Distancia máxima desde primer acceso a última vivienda: 200 m. - En reposición, se puede realizar el cambio de portero analógico a videoportero aprovechando el cableado existente. La capacidad y distancia del sistema dependerá del cableado de la instalación. El amplificador VDS incluye de serie sintetizador de voz. Al accionarse el abrepuertas se emite un mensaje: "puerta abierta, cierre después de entrar". Los terminales de vivienda requieren de una sencilla programación que se realiza desde la placa de calle. Mediante esta programación se asigna a cada terminal (teléfono o monitor) un código de llamada. La comunicación es privada. Cableado Audio: bus de 3 hilos. Video: UTP CAT5 / 5 Hilos / 3 hilos + Coaxial (vídeo). Distancia máxima desde primer acceso a última vivienda: 200 m. Especificaciones Cámara: - Salida imagen: 1.1Vp-p/75O - Resolución: 350TV Lineas - Pixels: PAL 500(H)x582(V) 290Kp / NTSC 510(H)x492(V) 250Kp - Ángulo visión: 90º - Sensibilidad: 0.1 Lux - Pan&Tilt: 10º Consumo Leds iluminación: 3,5 mA por tarjetero. Placa de la Serie 1. - Medidas placa: 130x128 mm (ancho-alto). - Medidas caja empotrar: 115x114x45 mm (ancho-alto-profundo). -Medidas caja superficie: 130x128x33 mm (ancho-alto-profundo). Alimentación del sistema: 18 Vdc Consumo: - en reposo: 57 mA. - llamada: 180 mA. - audio activo: 310 mA. - audio+video: 390 mA (consumo cámara: 80mA) - Iluminación módulo led tarjetero: 35 mA por módulo. IPK-437 Potencia audio sentido vivienda-calle: 2W Potencia audio sentido calle-vivienda: 0,15W Volumen regulable en ambos sentidos Temperatura funcionamiento: -10 a 60 ºC Peso: 0,7009294 kg Medidas del producto embalado: 7x15x13,8 cm EAN 13: 8424299485058 Código EAN: 8424299485058
