# Kit de videoportero EDIFICIO, modelo Duox Plus, referencia 49721 de Fermax. 12 líneas - de Fermax

- Propiedad del archivo: CONSTRUNARIO
- Formato: FIEBDC-3/2012
- Programa: Construnario Versión 3.51
- Fecha de los precios: 08/01/2024
- Divisa: EUR

**FMX49721** u Kit de videoportero EDIFICIO, modelo Duox Plus, referencia 49721 de Fermax. 12 líneas - de Fermax
Precio: 750.00
DUOX PLUS es la nueva tecnología digital que supera todas las expectativas. Porque hace fácil lo difícil. DUOX PLUS es el primer Smart System completamente digital en tecnología dos hilos no polarizados de portero y videoportero. Es el sistema tecnológicamente más avanzado del mundo que permite una instalación rápida con tan sólo dos hilos. Es una revolución tecnológica llamada a cambiar nuestra concepción sobre los porteros y videoporteros. Porque ofrece más rendimiento y capacidades, mayor simplificación y rapidez. Pero, sobre todo, porque nos lleva a una nueva dimensión, donde toda la información (audio, vídeo, datos) se transforma en materia digital que es transportada utilizando solo dos hilos no polarizados. Con DUOX PLUS estamos desplegando en las viviendas una plataforma digital que, además de ofrecernos importantes mejoras para hoy, servirá de base para innovaciones del mañana. Los KITS DUOX PLUS sólo requieren dos hilos no polarizados para su instalación, manteniendo la máxima calidad en el producto y el diseño, lo que simplifica la instalación de sistemas de hasta 24 apartamentos. Los KITS DUOX PLUS de edificios de 3 a 24 viviendas incluyen todo el material necesario para una instalación completa de videoportero (excepto los monitores y conectores). Código EAN: 8424299497211
