# Llavero proximidad MiFare, referencia 52740 de Fermax - de Fermax

- Propiedad del archivo: CONSTRUNARIO
- Formato: FIEBDC-3/2012
- Programa: Construnario Versión 3.51
- Fecha de los precios: 08/01/2024
- Divisa: EUR

**FMX52740** u Llavero proximidad MiFare, referencia 52740 de Fermax - de Fermax
Precio: 8.00
LLavero proximidad RFID MIFARE a 13,56Mhz de 1K. Dispositivo de identificación del usuario. Cada dispositivo lleva marcado el identificador para darlo de alta en el sistema manualmente. No requiere mantenimiento ni baterías. ESPECIFICACIONES TÉCNICAS Medidas del producto embalado: 0,4x4x3,2 cm EAN 13: 8424299527406 Código EAN: 8424299527406
