# Tarjeta de proximidad MiFare, referencia 52750 de Fermax - de Fermax

- Propiedad del archivo: CONSTRUNARIO
- Formato: FIEBDC-3/2012
- Programa: Construnario Versión 3.51
- Fecha de los precios: 08/01/2024
- Divisa: EUR

**FMX52750** u Tarjeta de proximidad MiFare, referencia 52750 de Fermax - de Fermax
Precio: 5.00
Tarjeta proximidad RFID MIFARE a 13,56Mhz de 1K. Dispositivo de identificación del usuario. Cada dispositivo lleva marcado el identificador para darlo de alta en el sistema manualmente. No requiere mantenimiento ni baterías. ESPECIFICACIONES TÉCNICAS Medidas del producto embalado: 0,1x8,5x5,5 cm EAN 13: 8424299527505 Código EAN: 8424299527505
