# Placa modelo Marine, referencia 54331 de Fermax. Serie ST1 AP 101 4+N - de Fermax

- Propiedad del archivo: CONSTRUNARIO
- Formato: FIEBDC-3/2012
- Programa: Construnario Versión 3.51
- Fecha de los precios: 09/01/2024
- Divisa: EUR

**FMX54331** u Placa modelo Marine, referencia 54331 de Fermax. Serie ST1 AP 101 4+N - de Fermax
Precio: 353.00
ESPECIFICACIONES TÉCNICAS Placa de la Serie ST1. - Medidas placa: 150x180 mm (ancho-alto). - Medidas caja empotrar: 130x160x55 mm (ancho-alto-profundo). - Medidas caja superficie: 154x184x95 mm (ancho-alto-profundo). - Medidas visera: 154x184x40 mm (ancho-alto-profundo). Alimentación del sistema: - Audio: 12 Vac - Video: 18 Vdc Consumo: - en reposo: 65 mA. - llamada: 600 mA. - audio activo: 100 mA. - audio+video: 180 mA (consumo cámara: 80mA) IP:54 IK:09 Potencia audio sentido vivienda-calle: 2W Potencia audio sentido calle-vivienda: 0,15W Volumen regulable en ambos sentidos Temperatura funcionamiento: -10 a 60 ºC Peso: 1,60037 kg Medidas del producto embalado: 21x15,8x7,8 cm Instaladas en los accesos al edificio, permiten la comunicación con las viviendas, la apertura de la puerta, llamada a conserje, etc.. Línea Marine de Fermax..... de acero inoxidable. Marine es la línea de placas antivandálica fabricadas en acero inoxidable de 2,5 mm de espesor. Líneas rectas que resaltan la calidad del acero. Tecnología punta y una resistencia que puede hasta con los ambientes más corrosivos, húmedos y peligrosos. Los Pulsadores de llamada antivandálicos, fabricados en acero inoxidable y con sistema antibloqueo, resisten cualquier impacto. Los pulsadores incluyen un tarjetero para alojar una etiqueta con el nombre del propietario de la vivienda y el número de puerta Sistema Convencional: emplea hilos comunes a toda la instalación más 1 hilo de llamada (o retorno de llamada) por vivienda. Recomendado en edificios de tamaño pequeño/medio (hasta 50 vecinos aprox.), con varios accesos y central de conserjería. Para urbanizaciones con entrada general y bloques interiores. Cableado: - Portero: 4 hilos comunes + N (1 hilo de llamada por vivienda). - Videoportero: 7 hilos comunes + 1 coaxial de video+ N (1 hilo de llamada por vivienda). Máxima distancia en la instalación en función de la sección del cable empleado (consultar manuales técnicos) Código EAN: 8424299543314
