# Placa vídeo modelo Marine, referencia 55261 de Fermax. Vídeo Duox Plus digital ST3 - de Fermax

- Propiedad del archivo: CONSTRUNARIO
- Formato: FIEBDC-3/2012
- Programa: Construnario Versión 3.51
- Fecha de los precios: 09/01/2024
- Divisa: EUR

**FMX55261** u Placa vídeo modelo Marine, referencia 55261 de Fermax. Vídeo Duox Plus digital ST3 - de Fermax
Precio: 1136.00
Placa vídeo modelo Marine, referencia 55261 de Fermax. Vídeo Duox Plus digital ST3 Las placas DIGITALES tienen un teclado retroiluminado y un directorio electrónico de 3,5" para llamar a las viviendas. La llamada a la vivienda se realiza mediante la introducción del código correspondiente asignado a la vivienda + la tecla «campana». Directorio electrónico: permite la búsqueda de los nombres (propietarios de las viviendas...) a través del display y de los botones de navegación. Control de Acceso: a través del teclado numérico incorpora funciones de control de acceso mediante códigos de teclado (previamente programados). El teclado permite hasta 10.000 códigos para abrir la puerta. Video: - Sensor: 1/3" color CMOS. - Píxeles efectivos>, 340K. (la cámara captura 720x480) - Iluminación externa mínima: 0 lux. Como tiene LEDs, no se requiere iluminación adicional. - S/N >,45dB. - Velocidad de cuadro 25 fps. - Resolución>, 368x288 píxeles. - Códec de video: H264 Highline Profile - Auto iris. - Auto BLC. - Ángulo de visión 100º horizontal, 80º vertical. - Corrección del ojo de pez. - Visión nocturna en color a través de leds blancos. - Zoom digital Pan &, Tilt. Especificaciones Técnicas Display: - Tamaño: 3,5 pulgadas - Formato: 4:3 - Resolución: 320 x 240 pixels - Colores: 262.000 - Proporción de contraste: 500/1 - Dirección de visualización: 12 en punto - Luminancia (cd/m2): 400 nits - Ángulo de visualización: 160H / 160V - Retroiluminación: 6 diodos LED - Capacidad del directorio: 10.000 usuarios. - Tensión de alimentación (a través del CN1): Entrada de 5 V(pin 1) con una tolerancia de 5%. Entrada de PWR: 12 Vdc + 5% (DUOX) - Consumo total: 88 mA +10% (STANDBY), 134 mA +10% (TFT ENCENDIDO) - Temperatura de funcionamiento: -25ºC, 70ºC - Humedad relativa: 5% - 95 % - Compatible con amplificadores audio V 11.12 y video V 11.12.12 Medida Módulo Display. - Módulo W: 105,2x95 mm (ancho-alto). Display Duox retroiluminado, TFT de 3,5" de alta luminosidad para exteriores que facilita y potencia las posibilidades de la placa. - Funciones ONE-TO-ONE integradas. - Visualización de imágenes. - Visualización de mensajes personalizados - Teclas directorio y posibilidad de utilizar el teclado como alfanumérico. - Indicación de Fecha y Hora. - Combinación con placas de pulsadores (máx. 8 pulsadores). - Posibilidad de conexión lectores con protocolo Wiegand-26 y Data Clock - Gestión desde PC y conexión a través del RS-485. Placa de la Serie ST3 - Medidas placa: 150x360 mm (ancho-alto). - Medidas caja empotrar: 130x340x55 mm (ancho-alto-profundo). - Medidas caja superficie (con visera): 154x364x96 mm (ancho-alto-profundo). Alimentación: 18-24 Vcc Consumo: - en reposo: 260 mA. - audio activo: 580 mA. IP54, IK09 Potencia audio sentido vivienda-calle: 2W Potencia audio sentido calle-vivienda: 0,15W Volumen regulable en ambos sentidos Temperatura funcionamiento: -25 a 70 ºC Peso: 2,089206 kg Medidas del producto embalado: 37x16,4x8,2 cm Instaladas en los accesos al edificio, permiten la comunicación con las viviendas, la apertura de la puerta, llamada a conserje, etc. Incorpora cámara COLOR GRAN ANGULAR con iluminación integrada y sistema de regulación para el enfoque de la cámara. El ajuste de la imagen de la cámara se puede realizar de diferentes formas: - Por medio de la configuración asistida por voz que incluye el propio módulo amplificador. - Conectando temporalmente un teclado (ref. 7439). - Por medio del Programador DUOX conectado localmente. El módulo display Duox Plus permite la búsqueda y visualización del listado de vecinos (directorio electrónico) mediante los botones de navegación (teclas flechas), además de informar sobre el estado de la comunicación. La llamada a vivienda se puede realizar de dos formas: - mediante la introducción del código correspondiente asignado a la vivienda + la tecla "campana". - mediante búsqueda en el directorio electrónico del usuario (botones de navegación) y una vez encontrado pulsando la tecla "campana". Los botones de navegación, también permiten moverse por el menú de programación. Placa Marine. MARINE es la placa antivandálica de Fermax IP54 IK09. Está fabricada en acero inoxidable de 2,5mm de espesor. Tipo de acero AISI 316L. Marine es la elección perfecta para instalar en aquellos lugares de condiciones climáticas extremas o en ambientes peligrosos, los climas húmedos o corrosivos. Las placas Marine no incluyen la caja de empotrar o superficie. Ésta debe solicitarse aparte. Las placas de superficie incluyen visera de protección. Es posible combinar dos o más placas, siempre que sean de la misma serie. Para acoplarlas perfectamente se debe utilizar un juego de separadores cada dos placas que se instalan entre sus cajas de empotrar. Color acero. Teclado de marcación. Sistema: DUOX PLUS (2 hilos digital) Código EAN: 8424299552613
