# Abrepuertas estándar 540N-512-M MAX, referencia 64802 de Fermax - de Fermax

- Propiedad del archivo: CONSTRUNARIO
- Formato: FIEBDC-3/2012
- Programa: Construnario Versión 3.51
- Fecha de los precios: 08/01/2024
- Divisa: EUR

**FMX64802** u Abrepuertas estándar 540N-512-M MAX, referencia 64802 de Fermax - de Fermax
Precio: 42.00
EAN: 8424299648026 Código EAN: 8424299648026
