# Abrepuertas universal 990A-P22 10-24V MAX, referencia 67521 de Fermax - de Fermax

- Propiedad del archivo: CONSTRUNARIO
- Formato: FIEBDC-3/2012
- Programa: Construnario Versión 3.51
- Fecha de los precios: 08/01/2024
- Divisa: EUR

**FMX67521** u Abrepuertas universal 990A-P22 10-24V MAX, referencia 67521 de Fermax - de Fermax
Precio: 31.00
Empotrar. El abrepuertas eléctrico de empotrar es un dispositivo que se instala en el marco de la puerta para controlar su apertura desde un lugar remoto mediante un dispositivo eléctrico. En una instalación de portero electrónico es posible activar el abrepuertas de la entrada al edificio y permitir el acceso de la visita desde el teléfono o monitor de la vivienda al presionar el botón ´llave´ de abrepuertas. Un abrepuertas de empotrar está compuesto por un mecanismo eléctrico y una armadura. Reversible (DIN Derecha o DIN Izquierda). Permite la apertura tanto a derechas como a izquierdas. Simétrico. Permite cambiar de mano manteniendo la simetría del cuerpo. NORMATIVA DIN La NORMATIVA DIN establece el sentido de apertura de la puerta y denomina el tipo de abrepuertas instalado. Observando la puerta desde el lado en el que las bisagras son visibles: -Si las bisagras están a la izquiera del observador, se trata de un abrepuertas DIN Izquierda. -Si las bisagras están a la derecha del observador, se trata de un abrepuertas DIN Derecha. MAX PESTILLO AJUSTABLE: El abrepuertas incluye un pestillo ajustable, permitiendo un ajuste exacto entre el pestillo y el resbalón de la cerradura, con un margen de 4mm. Permite que la hoja de la puerta no presione el pestillo del abrepuertas. Armadura de empotrar Tipo P22. Para puertas de paso. Embellecedor metálico gris tipo P22 que unido a un mecanismo eléctrico forma un abrepuertas de empotrar. Recomendado para perfiles de aluminio y PVC de reducido tamaño. Dimensiones: 22(H)x130(V) mm. ESPECIFICACIONES TÉCNICAS Peso: 0,1727 kg Medidas del producto embalado: 3,4x16,3x2,7 cm EAN 13: 8424299675213 Código EAN: 8424299675213
