# Abrepuertas 990A-S 12-24V MAX, referencia 67524 de Fermax - de Fermax

- Propiedad del archivo: CONSTRUNARIO
- Formato: FIEBDC-3/2012
- Programa: Construnario Versión 3.51
- Fecha de los precios: 08/01/2024
- Divisa: EUR

**FMX67524** u Abrepuertas 990A-S 12-24V MAX, referencia 67524 de Fermax - de Fermax
Precio: 40.00
El abrepuertas eléctrico de empotrar es un dispositivo que se instala en el marco de la puerta para controlar su apertura desde un lugar remoto mediante un dispositivo eléctrico. En una instalación de portero electrónico es posible activar el abrepuertas de la entrada al edificio y permitir el acceso de la visita desde el teléfono o monitor de la vivienda al presionar el botón ´llave´ de abrepuertas. Un abrepuertas de empotrar está compuesto por un mecanismo eléctrico y una armadura. ESPECIFICACIONES TÉCNICAS DIMENSIONES 66(V) x 16(H) x 25.5(P) Regulación MAX: 2mm Fuerza de retención:330kg-f/3230N Temperatura: -15ºC hasta +40ºC Ciclos testados: 400.000 Alimentación: 12-24 Vca/cc Consumo activo: 12Vca/cc 250mA 24Vac 500mA 24Vcc 560mA Funcionamiento automático. Con pestillo ajustable. Código EAN: 8424299675244
