# Placa modelo CityLine, referencia 71151 de Fermax. Serie 8 AP212 4+N - de Fermax

- Propiedad del archivo: CONSTRUNARIO
- Formato: FIEBDC-3/2012
- Programa: Construnario Versión 3.51
- Fecha de los precios: 08/01/2024
- Divisa: EUR

**FMX71151** u Placa modelo CityLine, referencia 71151 de Fermax. Serie 8 AP212 4+N - de Fermax
Precio: 478.00
Instaladas en los accesos al edificio, permiten la comunicación con las viviendas, la apertura de la puerta, llamada a conserje, etc.. Nueva placa CityLine. Cityline es la línea de placas de calle de "perfíl contínuo" para edificios. Este nuevo modelo de placa es más robusto, más lujoso y de mayor calidad estética y funcional. El nuevo diseño integra, en su versión de videoportero, las funciones de audio y video en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Pulsadores de Llamada de zamak inyectado con acabado cromado, en línea con el perfil curvo de la placa. Estanco para exteriores. Dotados de contactos especiales con baño de oro que les proporcionan mayor durabilidad. La pulsación del botón de llamada es confirmada mediante un testigo acústico que emite el amplificador. Los pulsadores incluyen un tarjetero de policarbonato (acceso frontal), para alojar una etiqueta con el nombre del propietario de la vivienda y el número de puerta. Iluminación integrada que permite visualizar los tarjeteros, aún en la más completa oscuridad. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Consumo Leds iluminación: 3,5 mA por tarjetero. Placa de la Serie 8. - Medidas placa: 130x389 mm (ancho-alto). - Medidas caja empotrar: 115x375x45 mm (ancho-alto-profundo). -Medidas caja superficie: 130x389x33 mm (ancho-alto-profundo). Alimentación del sistema: - Audio: 12 Vac - Video: 18 Vdc Consumo: - en reposo: 180 mA. - llamada: 700 mA. - audio activo: 480 mA. - audio+video: 560 mA (consumo cámara: 80mA) - Iluminación módulo led tarjetero: 35 mA por módulo. IPK-437 Potencia audio sentido vivienda-calle: 2W Potencia audio sentido calle-vivienda: 0,15W Volumen regulable en ambos sentidos Temperatura funcionamiento: -10 a 60 ºC Peso: 1,402013 kg Código EAN: 8424299711515
