# Marco placa de calle modelo Skyline, referencia 7339 de Fermax. 9V S10 - de Fermax

- Propiedad del archivo: CONSTRUNARIO
- Formato: FIEBDC-3/2012
- Programa: Construnario Versión 3.51
- Fecha de los precios: 08/01/2024
- Divisa: EUR

**FMX7339** u Marco placa de calle modelo Skyline, referencia 7339 de Fermax. 9V S10 - de Fermax
Precio: 66.00
Caja de superficie para los casos en los que no se pueda o no se desee practicar un hueco en la pared. Código EAN: 8424299070506
