# Placa vídeo City Direct Duox Plus s5, referencia 73631 de Fermax - de Fermax

- Propiedad del archivo: CONSTRUNARIO
- Formato: FIEBDC-3/2012
- Programa: Construnario Versión 3.51
- Fecha de los precios: 08/01/2024
- Divisa: EUR

**FMX73631** u Placa vídeo City Direct Duox Plus s5, referencia 73631 de Fermax - de Fermax
Precio: 617.00
Instaladas en los accesos al edificio, permiten la comunicación con las viviendas, la apertura de la puerta, llamada a conserje, etc.. Placa CityLine. Cityline es la línea de placas de calle de "perfíl contínuo" para edificios. Este modelo de placa es más robusto y de mayor calidad estética y funcional. El diseño integra, en su versión de videoportero, las funciones de audio y video en un mismo módulo. Se caracteriza por su perfil curvo-convexo manteniendo las mismas características de su predecesora la City Classic. Existe una compatibilidad total entre ambos modelos, asegurando su sustitución y reposición inmediatas. Está fabricada en aluminio anodizado, de gran resistencia a la intemperie y a cambios climáticos (IP43 IK07). Incorpora nuevos materiales como el zamak cromado en testas y pulsadores. El frontal del amplificador es de aluminio y el interior está protegido por una rejilla de acero inoxidable. Incorpora cámara COLOR GRAN ANGULAR con iluminación integrada y sistema de regulación para el enfoque de la cámara. El ajuste de la imagen de la cámara se puede realizar de diferentes formas: - Por medio de la configuración asistida por voz que incluye el propio módulo amplificador. - Conectando temporalmente un teclado (ref. 7439). - Por medio del Programador DUOX conectado localmente. Las placas Cityline no incluyen la caja de empotrar o superficie. Ésta debe solicitarse aparte. Es posible combinar dos o más placas, siempre que sean de la misma serie. Para acoplarlas perfectamente se debe utilizar un juego de separadores cada dos placas que se instalan entre sus cajas de empotrar. Color aluminio. Teclado de marcación. Sistema: DUOX PLUS (2 hilos digital) Código EAN: 8424299736310
