# Módulo vídeo modelo W Duox Plus para placa Skyline, referencia 73911 de Fermax - de Fermax

- Propiedad del archivo: CONSTRUNARIO
- Formato: FIEBDC-3/2012
- Programa: Construnario Versión 3.51
- Fecha de los precios: 08/01/2024
- Divisa: EUR

**FMX73911** u Módulo vídeo modelo W Duox Plus para placa Skyline, referencia 73911 de Fermax - de Fermax
Precio: 190.00
Módulo vídeo modelo W Duox Plus para placa Skyline, referencia 73911 de Fermax Video: - Sensor: 1/3" color CMOS. - Píxeles efectivos>, 340K. (la cámara captura 720x480) - Iluminación externa mínima: 0 lux. Como tiene LEDs, no se requiere iluminación adicional. - S/N >,45dB. - Velocidad de cuadro 25 fps. - Resolución>, 368x288 píxeles. - Códec de video: H264 Highline Profile - Auto iris. - Auto BLC. - Ángulo de visión 100º horizontal, 80º vertical. - Corrección del ojo de pez. - Visión nocturna en color a través de leds blancos. - Zoom digital Pan &, Tilt. Medida Módulo. - Módulo W: 105,2x95 mm (ancho-alto). Alimentación: 18-24 Vdc Consumo: - en reposo: 240 mA. - audio activo: 560 mA. IPK-437 Potencia audio sentido vivienda-calle: 2W Potencia audio sentido calle-vivienda: 0,15W Volumen regulable en ambos sentidos Temperatura funcionamiento: -25 a 70 ºC Peso: 0,415346 kg Medidas del producto embalado: 13,5x10x6 cm EAN 13: 8424299739113 Módulo amplificador video color, para incorporar en placas de videoportero de la placa SKYLINE. Este diseño integra las funciones de audio y video en un mismo módulo. Para instalaciones de videoportero. El módulo incluye el amplificador (grupo fónico) que incorpora los circuitos electrónicos necesarios para el funcionamiento del sistema de audio/vídeo, apertura de puerta, etc.. . Éste dispone de ajustes de volumen, tanto en sentido calle-vivienda como vivienda-calle, para que el instalador pueda ajustar el nivel óptimo y la telecámara COLOR GRAN ANGULAR con iluminación integrada y sistema de regulación para el enfoque de la cámara. El ajuste de la imagen de la cámara se puede realizar de diferentes formas: - Por medio de la configuración asistida por voz que incluye el propio módulo amplificador. - Conectando temporalmente un teclado (ref. 7439). - Por medio del Programador DUOX conectado localmente. Placa SKYLINE La placa SKYLINE de portero electrónico y videoportero es una placa robusta y elegante, que destaca por su durabilidad y belleza, resistencia y fiabilidad. SKYLINE es la línea de placas de calle de portero electrónico y videoportero de perfil contínuo y composición modular de Fermax. La línea se compone de 8 marcos de diferentes medidas donde se encajan fácilmente los diferentes módulos: pulsadores, tarjetero, cámara, amplificador, control de accesos, etc. Los marcos permiten acoplar un número determinado de módulos. Existen dos tamaños de módulos: V y W. Los módulos W miden el doble que los módulos V. Medidas Módulos. - Módulo V: 105,2x47,5 mm (ancho-alto). - Módulo W: 105,2x95 mm (ancho-alto). Es posible combinar dos o más placas, siempre que sean de la misma serie, para tener una mayor capacidad de pulsadores y accesorios. Sistema: DUOX PLUS (2 hilos digital) Código EAN: 8424299739113
