# Teléfono modelo CityMax Basic blanco, referencia 80447 de Fermax - de Fermax

- Propiedad del archivo: CONSTRUNARIO
- Formato: FIEBDC-3/2012
- Programa: Construnario Versión 3.51
- Fecha de los precios: 08/01/2024
- Divisa: EUR

**FMX80447** u Teléfono modelo CityMax Basic blanco, referencia 80447 de Fermax - de Fermax
Precio: 24.00
Terminal de audio. Instalado en las viviendas, permite la comunicación con la placa de calle y la apertura de la puerta. Los teléfonos Fermax de formato extraplano están fabricados en plástico ABS de alto impacto con un acabado tipo pulido espejo para una fácil limpieza. El diseño industrial aplicado y los componentes de la más alta calidad han conformado un teléfono robusto y fiable que agradará por igual al profesional y al usuario. De instalación mural y fácil fijación. Sistema Convencional: emplea hilos comunes a toda la instalación más 1 hilo de llamada (o retorno de llamada) por vivienda. Recomendado en edificios de tamaño pequeño/medio (hasta 50 vecinos aprox.), con varios accesos y central de conserjería. Para urbanizaciones con entrada general y bloques interiores. Cableado: - Portero: 4 hilos comunes + N (1 hilo de llamada por vivienda). - Videoportero: 7 hilos comunes + 1 coaxial de video+ N (1 hilo de llamada por vivienda). Máxima distancia en la instalación en función de la sección del cable empleado (consultar manuales técnicos) ESPECIFICACIONES TÉCNICAS Atornillable en superficie. Alimentación del sistema: - Audio: 12 Vac - Video: 18 Vdc Código EAN: 8424299804477
