# Kit de videoportero, modelo City Veo Duox Plus, referencia 94421 de Fermax. WiFi, 2 líneas - de Fermax

- Propiedad del archivo: CONSTRUNARIO
- Formato: FIEBDC-3/2012
- Programa: Construnario Versión 3.51
- Fecha de los precios: 08/01/2024
- Divisa: EUR

**FMX94421** u Kit de videoportero, modelo City Veo Duox Plus, referencia 94421 de Fermax. WiFi, 2 líneas - de Fermax
Precio: 930.00
Kit de videoportero, modelo City Veo Duox Plus, referencia 94421 de Fermax. WiFi, 2 líneas Incluye: 40008 Placa CITY DUOX PLUS 2/L. S1: 130x128 8948 Caja empotrar S1: 115x114x45 9446 Monitor VEO DUOX PLUS WIFI 4,3” (x2) 9447 Conector DUOX PLUS (x2) 4825 Alimentador+filtro 24VDC-2.5A DIN10 4802 Alimentador DIN4 230VAC/12VAC-1A 3255 Adaptador línea DUOX PLUS Video: - Sensor: 1/3" color CMOS. - Píxeles efectivos>, 340K. (la cámara captura 720x480) - Iluminación externa mínima: 0 lux. Como tiene LEDs, no se requiere iluminación adicional. - S/N >,45dB. - Velocidad de cuadro 25 fps. - Resolución>, 368x288 píxeles. - Códec de video: H264 Highline Profile - Auto iris. - Auto BLC. - Ángulo de visión 100º horizontal, 80º vertical. - Corrección del ojo de pez. - Visión nocturna en color a través de leds blancos. - Zoom digital Pan &, Tilt. Peso: 3,7341216 kg Medidas del producto embalado: 23x23,7x18,2 cm EAN 13: 8424299944210 Fermax presenta los nuevos kits VEO WIFI DUOX PLUS para viviendas unifamiliares, oficinas y negocios. Los kits incluyen todo el material necesario para su instalación: placa de calle CITYLINE, monitores VEO WIFI y alimentador. Además, funcionan con DUOX PLUS, un sistema de portero y videoportero completamente digital y tecnología sobre dos hilos no polarizados, lo que simplifica su instalación manteniendo la máxima calidad en el producto y el diseño, Incluyen de serie el monitor VEO WIFI DUOX PLUS, equipado con conexión Wi-Fi que permite el desvío de llamadas a dispositivos móviles. Gracias a la aplicación BLUE de Fermax, disponible de forma gratuita en Play Store y App Store, las funciones del videoportero se pueden gestionar directamente desde un móvil o tablet, para conectarte a tu hogar, estés donde estés. Al conectar tus monitores WiFi DUOX PLUS con la app BLUE, se abrirá un abanico de posibilidades. De todas ellas destacamos dos que serán clave: Desviar las llamadas del videoportero a tu móvil y abrir la puerta de casa a distancia. También incluyen de serie la función Photocaller, que captura automáticamente una imagen de la persona que llama. Si el usuario decide activar esta función, el monitor almacena hasta 150 imágenes, indicando fecha y hora en la que fueron tomadas. Cuando se ha alcanzado el máximo de capacidad, al realizar una nueva foto, se borrará la primera almacenada. En la pantalla siempre indica si hay fotos sin visualizar o si la fecha /hora no están configuradas. El monitor VEO WIFI DUOX PLUS está fabricado en plástico ABS de alto impacto. Incluye una pantalla panorámica a color de 4,3” (16:9). El diseño único y exclusivo del auricular incorpora un imán que facilita al usuario el posicionamiento del mismo asegurando un colgado correcto al finalizar la conversación. Su diseño balanceado de líneas puras es distintivo, moderno y minimalista. DUOX PLUS es la nueva tecnología digital que supera todas las expectativas. Porque hace fácil lo difícil. Código EAN: 8424299944210
