# Visera para placa serie Milo, referencia 9512 de Fermax. Digital Meet - de Fermax

- Propiedad del archivo: CONSTRUNARIO
- Formato: FIEBDC-3/2012
- Programa: Construnario Versión 3.51
- Fecha de los precios: 08/01/2024
- Divisa: EUR

**FMX9512** u Visera para placa serie Milo, referencia 9512 de Fermax. Digital Meet - de Fermax
Precio: 180.00
Visera para placa serie Milo, referencia 9512 de Fermax. Digital Meet Tecnología: GENERICA Peso: 0,35 kg Medidas del producto embalado: 24,4x15,5x4 cm Código EAN: 8424299095127
