# Visera para placa de la serie Kin Meet, referencia 9513 de Fermax - de Fermax

- Propiedad del archivo: CONSTRUNARIO
- Formato: FIEBDC-3/2012
- Programa: Construnario Versión 3.51
- Fecha de los precios: 08/01/2024
- Divisa: EUR

**FMX9513** u Visera para placa de la serie Kin Meet, referencia 9513 de Fermax - de Fermax
Precio: 189.00
Visera para placa de la serie Kin Meet, referencia 9513 de Fermax Tecnología: MEET Peso: 0,485 kg Medidas del producto embalado: 17x10,5x6,5 cm Código EAN: 8424299095134
