# Visera doble para placa Marine Digital Meet, referencia 9515 de Fermax - de Fermax

- Propiedad del archivo: CONSTRUNARIO
- Formato: FIEBDC-3/2012
- Programa: Construnario Versión 3.51
- Fecha de los precios: 08/01/2024
- Divisa: EUR

**FMX9515** u Visera doble para placa Marine Digital Meet, referencia 9515 de Fermax - de Fermax
Precio: 256.00
Visera doble para placa Marine Digital Meet, referencia 9515 de Fermax Tecnología: GENERICA Peso: 0,35 kg Medidas del producto embalado: 24,4x15,5x4 cm Código EAN: 8424299095158
