# Caja superficie para placa serie Milo digital Meet, referencia 9517 de FermaxDIGITAL MEET - de Fermax

- Propiedad del archivo: CONSTRUNARIO
- Formato: FIEBDC-3/2012
- Programa: Construnario Versión 3.51
- Fecha de los precios: 08/01/2024
- Divisa: EUR

**FMX95171** u Caja superficie para placa serie Milo digital Meet, referencia 9517 de FermaxDIGITAL MEET - de Fermax
Precio: 145.00
Caja superficie para placa serie Milo digital Meet, referencia 9517 de FermaxDIGITAL MEET Tecnología: MEET Peso: 2,658 kg Medidas del producto embalado: 38,7x16x10,8 cm Código EAN: 8424299095172
