# PERSIANAS - de Fermax

- Propiedad del archivo: CONSTRUNARIO
- Formato: FIEBDC-3/2012
- Programa: Construnario Versión 3.51
- Fecha de los precios: 08/01/2024
- Divisa: EUR
- Código: fermax-elect (09/01/2024)

**PERSIANAS** u PERSIANAS - de Fermax

| Código | Ud | Descripción | Rendimiento | Precio | Importe |
|---|---|---|---|---|---|
| FMX09850 | u | 2E2S/Módulo 2 entradas 2 salidas, referencia 9850 de Fermax (material) | 12.000 | 77 | 924.00 |
|  |  | Costes directos |  |  | 924.00 |

## Recursos

**FMX09850** u 2E2S/Módulo 2 entradas 2 salidas, referencia 9850 de Fermax
Actuador provisto de 2 salidas de relé libres de potencial, con un poder de corte de 10 A por salida, y 2 entradas de baja tensión, referidas a la masa del BUS. El funcionamiento de cada una de las entradas es programable. ESPECIFICACIONES TÉCNICAS Alimentación: 230 Vac Consumo: 100 mA (BUS) Dimensiones: 50 x 35 x 25 mm Montaje en caja de registro Peso: 0,0605 kg Medidas del producto embalado: 11x3,9x6,5 cm EAN 13: 8424299098500 Código EAN: 8424299098500
