# Placa modelo Marine con tecnología SIP, referencia 1670 de Fermax. ST3 CP105 - de Fermax

- Propiedad del archivo: CONSTRUNARIO
- Formato: FIEBDC-3/2012
- Programa: Construnario Versión 3.51
- Fecha de los precios: 09/01/2024
- Divisa: EUR

**FMX1675** u Placa modelo Marine con tecnología SIP, referencia 1670 de Fermax. ST3 CP105 - de Fermax
Precio: 991.00
La placa MARINE SIP es una solución avanzada y versátil diseñada para la integración del videoportero con sistemas de telefonía IP.
