# Lector de proximidad Desfire City de Fermax. Sin contacto físico - de Fermax

- Propiedad del archivo: CONSTRUNARIO
- Formato: FIEBDC-3/2012
- Programa: Construnario Versión 3.51
- Fecha de los precios: 09/01/2024
- Divisa: EUR

**FMX6957** u Lector de proximidad Desfire City de Fermax. Sin contacto físico - de Fermax
Precio: 332.00
Lector de proximidad Desfire City de Fermax. Sin contacto físico Tecnología: NO PE/VP Peso: 0,561 kg Medidas del producto embalado: 7,3x14,8x13,8 cm Lector que permite la apertura de la puerta al acercar una tarjeta o llavero de proximidad. Sólo las tarjetas o llaveros autorizados accionarán el dispositivo. No es necesario un contacto físico. * Lector de proximidad que mediante una configuración de dipswitches que incorpora puede funcionar en un sistema autónomo o centralizado. Configuración como AUTÓNOMO. * Capacidad de hasta 400 tarjetas o llaveros de usuarios. * Lector y controlador integrados en el mismo módulo. Configuración como CENTRALIZADO con protocolo Wiegand 26 o Data/Clock.(Compatible AC-MAX) * Módulo de control de accesos, para incorporar en placas de portero/videoportero SKYLINE y CITYLINE. * Recomendado para interiores y exteriores. Identificadores compatibles con tarjetas y llaveros DESFIRE EV2 marca FERMAX Tensión alimentación 12 Vdc Consumo en reposo 45 mA Consumo relé activo 85 mA Temperatura funcional -15ºC a + 55ºC Humedad relativa 5-95% (sin condensación) IP 43 IK 07 Código EAN: 8424299069579
