# Lector de sobremesa de tarjetas USB Desfire Fermax - de Fermax

- Propiedad del archivo: CONSTRUNARIO
- Formato: FIEBDC-3/2012
- Programa: Construnario Versión 3.51
- Fecha de los precios: 09/01/2024
- Divisa: EUR

**FMX4533** u Lector de sobremesa de tarjetas USB Desfire Fermax - de Fermax
Precio: 60.00
Lector de sobremesa de tarjetas USB Desfire Fermax Tecnología: NO PE/VP Peso: 0,226 kg Medidas del producto embalado: 3,5x15x13 cm Lector sobremesa USB para la lectura tanto de tarjetas como de llaveros MIFARE DESFIRE EV2 13,56MHz. Facilita la gestión de altas de este tipo de identificadores a través de PC, sin tener que desplazarse al lector de la instalación. Ref. 4531 TARJETA PROXIMIDAD DESFIRE EV2 Ref. 4532 LLAVERO PROXIMIDAD DESFIRE EV2 Una vez con el lector conectado, se debe ejecutar el software de gestión DESFIRE SECURITY PROGRAMMER (DSP) Código EAN: 8424299045337
