# Teléfono serie Veo Connect Duox Plus de Fermax - de Fermax

- Propiedad del archivo: CONSTRUNARIO
- Formato: FIEBDC-3/2012
- Programa: Construnario Versión 3.51
- Fecha de los precios: 09/01/2024
- Divisa: EUR

**FMX34440** U Teléfono serie Veo Connect Duox Plus de Fermax - de Fermax
Precio: 40.00
Los teléfonos VEO, LOFT e iLOFT disponen de las siguientes prestaciones: - Abrepuertas y llamada al conserje. - 5 tonos de llamada seleccionables. - Regulación de volumen de llamada y modo “No-Molestar”. - Timbre de puerta de entrada al apartamento. Los teléfonos LOFT EXTRA e iLOFT incluyen pulsadores para funciones adicionales: encendido de luces, apertura 2ª puerta, etc. Loft extra: 2 pulsadores adicionales; iLOFT: 1 pulsador adicional. VEO. LOFT: Fabricado en plástico ABS de alto impacto. Acabado texturizado para su fácil limpieza, así como protección ultravioleta. Dispone de múltiples puntos de anclaje para su instalación de pared, así como cordón rizado con conectores tipo plug telefónico. Incluye imán en el brazo para el colgado correcto del teléfono.
