# Kit pre-programado Audio City Memoph Veo Duox Plus de Fermax, 1l - de Fermax

- Propiedad del archivo: CONSTRUNARIO
- Formato: FIEBDC-3/2012
- Programa: Construnario Versión 3.51
- Fecha de los precios: 09/01/2024
- Divisa: EUR

**FMX49132** u Kit pre-programado Audio City Memoph Veo Duox Plus de Fermax, 1l - de Fermax
Precio: 435.00
Kit pre-programado Audio City Memoph Veo Duox Plus de Fermax, 1l Incluye: 49042 Placa CITY MEMOPHONE 1/L. S5: 130x246. 8855 Caja empotrar S5: 115x233x45. 3444 Teléfono VEO DUOX PLUS. 4825 Alimentador+filtro 24VDC-2.5A DIN10 4802 Alimentador 12Vca/1A. DIN4. Tecnología: DUOX Peso: 2,69 kg Medidas del producto embalado: 41x26,7x7,5 cm Kit unifamiliar audio con placa Cityline de empotrar y teléfono Veo con auricular. Placa con teclado de control de accesos por código PIN hasta 100 códigos. Instalación DUOX PLUS (2 hilos no polarizados). Kit pre-programado (Plug&Play). Código EAN: 8424299491325
