# Kit unifamiliar City Memoph Veo-XL Wifi Duox Plus de Fermax 1l - de Fermax

- Propiedad del archivo: CONSTRUNARIO
- Formato: FIEBDC-3/2012
- Programa: Construnario Versión 3.51
- Fecha de los precios: 09/01/2024
- Divisa: EUR

**FMX49171** u Kit unifamiliar City Memoph Veo-XL Wifi Duox Plus de Fermax 1l - de Fermax
Precio: 1025.00
Kit unifamiliar video con placa Cityline de empotrar y monitor Veo-XL Wifi manos libres 7". Placa con teclado de control de accesos por código PIN hasta 100 códigos. Instalación DUOX PLUS (2 hilos no polarizados). Kit pre-programado (Plug&Play)
