# Kit bifamiliar Audio City Veo Duox Plus de Fermax. 2 l - de Fermax

- Propiedad del archivo: CONSTRUNARIO
- Formato: FIEBDC-3/2012
- Programa: Construnario Versión 3.51
- Fecha de los precios: 09/01/2024
- Divisa: EUR

**FMX49212** u Kit bifamiliar Audio City Veo Duox Plus de Fermax. 2 l - de Fermax
Precio: 370.00
Kit bifamiliar Audio City Veo Duox Plus de Fermax. 2 l Incluye: 40004 Placa CITY DUOX PLUS 2/L. S1: 130x128. 8948 Caja empotrar kit S1: 115x114x45. 3444 Teléfono VEO DUOX PLUS (x2). 4825 Alimentador+filtro 24VDC-2.5A DIN10 4802 Alimentador 12Vca/1A. DIN4. Tecnología: DUOX Peso: 2,532 kg Medidas del producto embalado: 27x24x13 cm Kit bifamiliar audio con placa Cityline de empotrar y teléfono Veo con auricular. Instalación DUOX PLUS (2 hilos no polarizados). Kit pre-programado (Plug&Play) Código EAN: 8424299492124
