# Kit unifamiliar Audio City iLoft Duox Plus de Fermax. 1 l - de Fermax

- Propiedad del archivo: CONSTRUNARIO
- Formato: FIEBDC-3/2012
- Programa: Construnario Versión 3.51
- Fecha de los precios: 09/01/2024
- Divisa: EUR

**FMX50772** u Kit unifamiliar Audio City iLoft Duox Plus de Fermax. 1 l - de Fermax
Precio: 350.00
Kit unifamiliar Audio City iLoft Duox Plus de Fermax. 1 l Incluye: 40702 Placa CITY DUOX PLUS 1/L. S1: 130x128. 8948 Caja empotrar kit S1: 115x114x45. 3450 Teléfono iLOFT DUOX PLUS. 4825 Alimentador+filtro 24VDC-2.5A DIN10 4802 Alimentador 12Vca/1A. DIN4. Tecnología: DUOX Peso: 2,032 kg Medidas del producto embalado: 27x25x7,5 cm Kit unifamiliar audio con placa Cityline de empotrar y teléfono iLOFT manos libres de montaje en superficie. Instalación DUOX PLUS (2 hilos no polarizados). Kit pre-programado (Plug&Play) Código EAN: 8424299507729
