# Kit unifamiliar vídeo City Veo Wi-Box VDS de Fermax. 1l - de Fermax

- Propiedad del archivo: CONSTRUNARIO
- Formato: FIEBDC-3/2012
- Programa: Construnario Versión 3.51
- Fecha de los precios: 09/01/2024
- Divisa: EUR

**FMX94111** u Kit unifamiliar vídeo City Veo Wi-Box VDS de Fermax. 1l - de Fermax
Precio: 520.00
Kit unifamiliar vídeo City Veo Wi-Box VDS de Fermax. 1l Incluye: 48505. Placa CITY COLOR VDS 1/L y caja de empotrar (ref.8948) Medidas placa: 130x128 Medidas caja emp.: 115x114x45 9401. Monitor VEO VDS 9402. Conector VEO VDS 4810. Alimentador 18Vdc/1,5A-12Vac/1,5A.DIN10. 3266. DESVIO DE LLAMADA WIFI VDS WI-BOX Tecnología: VDS Medidas del producto: 200x200x44 mm Peso: 2,522 kg Medidas del producto embalado: 23x23,7x12,8 cm Kit unifamiliar video con placa Cityline de empotrar y monitor Veo con auricular 4.3". Instalación VDS (3+coax/5 hilos). Con dispositivo WI-BOX para desvío de llamada a móvil. Kit pre-programado (Plug&Play). Código EAN: 8424299941110
