# Cortina de aire industrial solo aire con batería de agua, referencia VIS 60 BAR de Met Mann

- Propiedad del archivo: CONSTRUNARIO
- Formato: FIEBDC-3/2012
- Programa: Construnario Versión 3.51
- Fecha de los precios: 15/01/2024
- Divisa: EUR

**0112VIS060BAR** u Cortina de aire industrial solo aire con batería de agua, referencia VIS 60 BAR de Met Mann.
Cortina de aire industrial solo aire con batería de agua, referencia VIS 60 BAR de Met Mann. Caudal de aire (Máx/Med/Mín): 2.910 / 1.950 / 1.490 m3/h Potencia calorífica: 35.850 / 27.200 / 22.590 W Nivel sonoro (Máx/Med/Mín): 61 / 54 / 49 dB (A) Altura puerta (Máx/Med/Mín): 5,5 / 4,5 / 4,0 m Ancho de puerta: 1,5 m Nº de velocidades: 3 Potencia ventilador: 1600 W Tensión eléctrica: 230V/I/50Hz Conexión hidráulica: 1? M Peso: 49 kg Características princi Cortina de aire caliente industrial con bateria de agua para puertas de 4,0m a 5,5m de altura Ventilador centrífugo de 3 velocidades con rejilla de protección. Soporte de pared regulable en inclinación. Difusor de aire en acero galvanizado pintado en color blanco RAL 9002. Intercambiador de agua. Suministro en tensión monofásica. Para puertas más anchas se pueden instalar varias unidades.
