# Cortina de aire industrial solo aire con batería de agua, referencia VIS 80 BAR de Met Mann

- Propiedad del archivo: CONSTRUNARIO
- Formato: FIEBDC-3/2012
- Programa: Construnario Versión 3.51
- Fecha de los precios: 15/01/2024
- Divisa: EUR

**0112VIS080BAR** u Cortina de aire industrial solo aire con batería de agua, referencia VIS 80 BAR de Met Mann
Cortina de aire industrial solo aire con batería de agua, referencia VIS 80 BAR de Met Mann Caudal de aire (Máx/Med/Mín): 5.820 / 3.900 / 2.980 m3/h Potencia calorífica: 72.390 / 54.920 / 45.610 W Nivel sonoro (Máx/Med/Mín): 66 / 53 / 47 dB (A) Altura puerta (Máx/Med/Mín): 4,5 / 4 / 3,5 m Ancho de puerta: 1,9 m Nº de velocidades: 3 Potencia ventilador: 2 x 1150 W Tensión eléctrica: 230V/I/50Hz Peso: 71 kg Cortina de aire caliente industrial con bateria de agua para puertas de 3,5m a 4,5m de altura Ventilador centrífugo de 3 velocidades con rejilla de protección. Soporte de pared regulable en inclinación. Difusor de aire en acero galvanizado pintado en color blanco RAL 9002. Intercambiador de agua. Suministro en tensión monofásica. Para puertas más anchas se pueden instalar varias unidades.
